# Interruptor diferencial modular, "CHINT ELECTRICS"

- Propietat de l'arxiu: CYPE INGENIEROS, S.A.
- Format: FIEBDC-3/2002
- Divisa: EUR
- Costos indirectes: 3.00 %
- IVA: 21.00 %

## I Instal·lacions

### IE Elèctriques

#### IEX Aparellatge

**IEX061** U Interruptor diferencial modular, "CHINT ELECTRICS".
Interruptor diferencial instantani, de 2 mòduls, bipolar (2P), intensitat nominal 25 A, sensibilitat 10 mA, poder de tall 6 kA, classe AC, model NL1-2-25-10AC "CHINT ELECTRICS", de 36x80x77,8 mm, grau de protecció IP20, muntatge sobre carril DIN (35 mm) i fixació a carril mitjançant grapes. Totalment muntat, connexionat i provat.
Inclou: Muntatge i connexionat de l'element.
Criteri d'amidament de projecte: Nombre d'unitats previstes, segons documentació gràfica de Projecte.
Criteri de mesura d'obra: Es mesurarà el nombre d'unitats realment executades segons especificacions de Projecte.

| Codi | Ut | Descripció | Rendiment | Preu | Import |
|---|---|---|---|---|---|
| mt35amc100sa | U | Interruptor diferencial instantani, de 2 mòduls, bipolar (2P), intensitat nominal 25 A, sensibilitat 10 mA, poder de tall 6 kA, classe AC, model NL1-2-25-10AC "CHINT ELECTRICS", de 36x80x77,8 mm, grau de protecció IP20, muntatge sobre carril DIN (35 mm) i fixació a carril mitjançant grapes, segons UNE-EN 61008-1. (material) | 1.000 | 213.90 | 213.90 |
| mo003 | h | Oficial 1ª electricista. (mà d'obra) | 0.322 | 29.34 | 9.45 |
| % | % | Costos directes complementaris | 2 % | 223.35 | 4.47 |
|  |  | Costos directes |  |  | 227.82 |
