# Engegador directe

- Propietat de l'arxiu: CYPE INGENIEROS, S.A.
- Format: FIEBDC-3/2002
- Divisa: EUR
- Costos indirectes: 3.00 %
- IVA: 21.00 %

## I Instal·lacions

### IE Elèctriques

#### IEX Aparellatge

**IEX230** U Engegador directe.
Engegador directe, per a motor de 5,5 kW, model NQ2-15P/12-110 "CHINT ELECTRICS", format per caixa metàl·lica, polsador d'aturada model NP2-EA42, polsador de marxa model NP2-EA31 i contactor model NC1-03-12 d'intensitat nominal 12 A i tensió de bobina 110 V, de 116x207x138 mm. Totalment muntat, connexionat i provat.
Inclou: Muntatge i connexionat de l'element.
Criteri d'amidament de projecte: Nombre d'unitats previstes, segons documentació gràfica de Projecte.
Criteri de mesura d'obra: Es mesurarà el nombre d'unitats realment executades segons especificacions de Projecte.

| Codi | Ut | Descripció | Rendiment | Preu | Import |
|---|---|---|---|---|---|
| mt35amc160ua | U | Engegador directe, per a motor de 5,5 kW, model NQ2-15P/12-110 "CHINT ELECTRICS", format per caixa metàl·lica, polsador d'aturada model NP2-EA42, polsador de marxa model NP2-EA31 i contactor model NC1-03-12 d'intensitat nominal 12 A i tensió de bobina 110 V, de 116x207x138 mm. (material) | 1.000 | 49.60 | 49.60 |
| mo003 | h | Oficial 1ª electricista. (mà d'obra) | 0.438 | 29.34 | 12.85 |
| % | % | Costos directes complementaris | 2 % | 62.45 | 1.25 |
|  |  | Costos directes |  |  | 63.70 |
