# Contactor

- Propietat de l'arxiu: CYPE INGENIEROS, S.A.
- Format: FIEBDC-3/2002
- Divisa: EUR
- Costos indirectes: 3.00 %
- IVA: 21.00 %

## I Instal·lacions

### IE Elèctriques

#### IEX Aparellatge

**IEX235** U Contactor.
Contactor de 3 contactes principals NO i un contacte auxiliar NO, per a motor de 5,5 kW, d'intensitat nominal 12 A i tensió de bobina 24 V, model NC1-3-12-10-24 "CHINT ELECTRICS". Totalment muntat, connexionat i provat.
Inclou: Muntatge i connexionat de l'element.
Criteri d'amidament de projecte: Nombre d'unitats previstes, segons documentació gràfica de Projecte.
Criteri de mesura d'obra: Es mesurarà el nombre d'unitats realment executades segons especificacions de Projecte.

| Codi | Ut | Descripció | Rendiment | Preu | Import |
|---|---|---|---|---|---|
| mt35amc600ua | U | Contactor de 3 contactes principals NO i un contacte auxiliar NO, per a motor de 5,5 kW, d'intensitat nominal 12 A i tensió de bobina 24 V, model NC1-3-12-10-24 "CHINT ELECTRICS". (material) | 1.000 | 40.30 | 40.30 |
| mo003 | h | Oficial 1ª electricista. (mà d'obra) | 0.450 | 29.34 | 13.20 |
| % | % | Costos directes complementaris | 2 % | 53.50 | 1.07 |
|  |  | Costos directes |  |  | 54.57 |
