# Relè tèrmic

- Propietat de l'arxiu: CYPE INGENIEROS, S.A.
- Format: FIEBDC-3/2002
- Divisa: EUR
- Costos indirectes: 3.00 %
- IVA: 21.00 %

## I Instal·lacions

### IE Elèctriques

#### IEX Aparellatge

**IEX240** U Relè tèrmic.
Relé tèrmic electromecànic, tripolar (3P), intensitat ajustable de 0,16 a 0,25 A, model NR2-25-0,25 "CHINT ELECTRICS", amb funció de protecció contra fallades de fase, rearmament manual i automàtic, compensació de temperatura, indicador de disparament i polsador de prova i desconnexió, contactes 1NO+1NT, de 45x72x100 mm, per a connexió a contactor model NC1. Totalment muntat, connexionat i provat.
Inclou: Muntatge i connexionat de l'element.
Criteri d'amidament de projecte: Nombre d'unitats previstes, segons documentació gràfica de Projecte.
Criteri de mesura d'obra: Es mesurarà el nombre d'unitats realment executades segons especificacions de Projecte.

| Codi | Ut | Descripció | Rendiment | Preu | Import |
|---|---|---|---|---|---|
| mt35amc180oa | U | Relé tèrmic electromecànic, tripolar (3P), intensitat ajustable de 0,16 a 0,25 A, model NR2-25-0,25 "CHINT ELECTRICS", amb funció de protecció contra fallades de fase, rearmament manual i automàtic, compensació de temperatura, indicador de disparament i polsador de prova i desconnexió, contactes 1NO+1NT, de 45x72x100 mm, per a connexió a contactor model NC1. (material) | 1.000 | 224.00 | 224.00 |
| mo003 | h | Oficial 1ª electricista. (mà d'obra) | 0.438 | 29.34 | 12.85 |
| % | % | Costos directes complementaris | 2 % | 236.85 | 4.74 |
|  |  | Costos directes |  |  | 241.59 |
