# Caixa de distribució, modular

- Propietat de l'arxiu: CYPE INGENIEROS, S.A.
- Format: FIEBDC-3/2002
- Divisa: EUR
- Costos indirectes: 3.00 %
- IVA: 21.00 %

## I Instal·lacions

### IE Elèctriques

#### IEX Aparellatge

**IEX400** U Caixa de distribució, modular.
Caixa de distribució de plàstic, per a encastar, amb graus de protecció IP30 i IK07, aïllament classe II, tensió nominal 400 V, per a 5 mòduls, model NX8-5 "CHINT ELECTRICS", de 184x200x180 mm. Totalment muntada.
Inclou: Col·locació i fixació de l'element.
Criteri d'amidament de projecte: Nombre d'unitats previstes, segons documentació gràfica de Projecte.
Criteri de mesura d'obra: Es mesurarà el nombre d'unitats realment executades segons especificacions de Projecte.

| Codi | Ut | Descripció | Rendiment | Preu | Import |
|---|---|---|---|---|---|
| mt35amc900ma | U | Caixa de distribució de plàstic, per a encastar, amb graus de protecció IP30 i IK07, aïllament classe II, tensió nominal 400 V, per a 5 mòduls, model NX8-5 "CHINT ELECTRICS", de 184x200x180 mm, segons UNE-EN 60670-1. (material) | 1.000 | 8.40 | 8.40 |
| mo003 | h | Oficial 1ª electricista. (mà d'obra) | 0.264 | 29.34 | 7.75 |
| % | % | Costos directes complementaris | 2 % | 16.15 | 0.32 |
|  |  | Costos directes |  |  | 16.47 |
