# Guardamotor modular

- Propietat de l'arxiu: CYPE Ingenieros S.A.
- Format: FIEBDC-3/2016
- Programa: Generador de preus de la construcció. CYPE Ingenieros, S.A.
- Data: 04/07/2024
- Divisa: EUR
- Costos indirectes: 3 %
- IVA: 21 %

## I Instal·lacions

### IE Elèctriques

#### IEX Aparellatge

**IEX080** U Guardamotor modular.
Guardamotor amb comandament manual local, de 2,5 mòduls, tripolar (3P), ajust de la intensitat de disparament tèrmic entre 0,1 i 0,16 A, poder de tall 100 kA, model NS2-25-0,16 "CHINT ELECTRICS", de 44,5x91,3x66 mm, muntatge sobre carril DIN (35 mm) i fixació a carril mitjançant grapes. Totalment muntat, connexionat i provat.
Inclou: Muntatge i connexionat de l'element.
Criteri d'amidament de projecte: Nombre d'unitats previstes, segons documentació gràfica de Projecte.
Criteri de mesura d'obra: Es mesurarà el nombre d'unitats realment executades segons especificacions de Projecte.

| Codi | Ut | Descripció | Rendiment | Preu | Import |
|---|---|---|---|---|---|
| mt35amc150oa | U | Guardamotor amb comandament manual local, de 2,5 mòduls, tripolar (3P), ajust de la intensitat de disparament tèrmic entre 0,1 i 0,16 A, poder de tall 100 kA, model NS2-25-0,16 "CHINT ELECTRICS", de 44,5x91,3x66 mm, muntatge sobre carril DIN (35 mm) i fixació a carril mitjançant grapes, segons UNE-EN 60947-2. (material) | 1 | 72.2 | 72.200 |
| mo003 | h | Oficial 1ª electricista. (mà d'obra) | 0.438 | 29.34 | 12.851 |
| % | % | Costos directes complementaris | 2 % | 85.051 | 1.701 |
|  |  | Costos directes |  |  | 86.752 |

## Recursos

**mt35amc150oa** U Guardamotor amb comandament manual local
Dades tècniques: Cost energètic 18.803 MJ; Emissió de CO2 1.017 kg
Residus:
- embalatge: re150101 Envasos de paper i cartró. (component de residu); rendiment 0.034 kg; Codi LER 15 01 01; Massa de l'element 1 kg; Volum 0.001333 m3
