# Relé diferencial

- Propietat de l'arxiu: CYPE Ingenieros S.A.
- Format: FIEBDC-3/2016
- Programa: Generador de preus de la construcció. CYPE Ingenieros, S.A.
- Data: 04/07/2024
- Divisa: EUR
- Costos indirectes: 3 %
- IVA: 21 %

## I Instal·lacions

### IE Elèctriques

#### IEX Aparellatge

**IEX205** U Relé diferencial.
Relé diferencial electrònic, de 3 mòduls, ajust de la intensitat de disparament de 0,3 o 0,5 A, ajust del temps de disparament de 0,02 o 0,5 s, model RC-01/230 "CHINT ELECTRICS", amb control permanent del circuit toroide-relé diferencial, possibilitat de resetejat manual o automàtic i possibilitat de realitzar el test a distància, de 52,5x85x73 mm, grau de protecció IP20, muntatge sobre carril DIN (35 mm) i fixació a carril mitjançant grapes, amb transformador toroïdal tancat per a relé diferencial, de 28 mm de diàmetre útil per al pas de cables, model TTC-028D. Totalment muntat, connexionat i provat.
Inclou: Muntatge i connexionat de l'element.
Criteri d'amidament de projecte: Nombre d'unitats previstes, segons documentació gràfica de Projecte.
Criteri de mesura d'obra: Es mesurarà el nombre d'unitats realment executades segons especificacions de Projecte.

| Codi | Ut | Descripció | Rendiment | Preu | Import |
|---|---|---|---|---|---|
| mt35amc850b | U | Relé diferencial electrònic, de 3 mòduls, ajust de la intensitat de disparament de 0,3 o 0,5 A, ajust del temps de disparament de 0,02 o 0,5 s, model RC-01/230 "CHINT ELECTRICS", amb control permanent del circuit toroide-relé diferencial, possibilitat de resetejat manual o automàtic i possibilitat de realitzar el test a distància, de 52,5x85x73 mm, grau de protecció IP20, muntatge sobre carril DIN (35 mm) i fixació a carril mitjançant grapes. (material) | 1 | 219.6 | 219.600 |
| mt35amc860b | U | Transformador toroïdal tancat per a relé diferencial, de 28 mm de diàmetre útil per al pas de cables, model TTC-028D "CHINT ELECTRICS", muntatge sobre carril DIN (35 mm). (material) | 1 | 53.5 | 53.500 |
| mo003 | h | Oficial 1ª electricista. (mà d'obra) | 0.643 | 29.34 | 18.866 |
| % | % | Costos directes complementaris | 2 % | 291.966 | 5.839 |
|  |  | Costos directes |  |  | 297.805 |
