# Engegador estrella-triangle

- Propietat de l'arxiu: CYPE Ingenieros S.A.
- Format: FIEBDC-3/2016
- Programa: Generador de preus de la construcció. CYPE Ingenieros, S.A.
- Data: 04/07/2024
- Divisa: EUR
- Costos indirectes: 3 %
- IVA: 21 %

## I Instal·lacions

### IE Elèctriques

#### IEX Aparellatge

**IEX220** U Engegador estrella-triangle.
Engegador estrella-triangle, per a motor de 7,5 kW, d'intensitat nominal 15,5 A i tensió de bobina 110 V, model QJX2-7,5/10-110 "CHINT ELECTRICS", format per temporitzador pneumàtic, model F5-T2, amb retard a la connexió entre 0,1 i 30 s i contactes 1NO+1NT, contactor de línia, model NC1-03-09-10, contactor de triangle, model NC1-03-09-01, contactor d'estrella, model NC1-03-09-01 i relé tèrmic, model NR2-25-10, ajustat a una intensitat de 9 A. Totalment muntat, connexionat i provat.
Inclou: Muntatge i connexionat de l'element.
Criteri d'amidament de projecte: Nombre d'unitats previstes, segons documentació gràfica de Projecte.
Criteri de mesura d'obra: Es mesurarà el nombre d'unitats realment executades segons especificacions de Projecte.

| Codi | Ut | Descripció | Rendiment | Preu | Import |
|---|---|---|---|---|---|
| mt35amc170taa1 | U | Engegador estrella-triangle, per a motor de 7,5 kW, d'intensitat nominal 15,5 A i tensió de bobina 110 V, model QJX2-7,5/10-110 "CHINT ELECTRICS", format per temporitzador pneumàtic, model F5-T2, amb retard a la connexió entre 0,1 i 30 s i contactes 1NO+1NT, contactor de línia, model NC1-03-09-10, contactor de triangle, model NC1-03-09-01, contactor d'estrella, model NC1-03-09-01 i relé tèrmic, model NR2-25-10, ajustat a una intensitat de 9 A. (material) | 1 | 200.1 | 200.100 |
| mo003 | h | Oficial 1ª electricista. (mà d'obra) | 0.643 | 29.34 | 18.866 |
| % | % | Costos directes complementaris | 2 % | 218.966 | 4.379 |
|  |  | Costos directes |  |  | 223.345 |
