# Engegador suau

- Propietat de l'arxiu: CYPE Ingenieros S.A.
- Format: FIEBDC-3/2016
- Programa: Generador de preus de la construcció. CYPE Ingenieros, S.A.
- Data: 04/07/2024
- Divisa: EUR
- Costos indirectes: 3 %
- IVA: 21 %

## I Instal·lacions

### IE Elèctriques

#### IEX Aparellatge

**IEX225** U Engegador suau.
Engegador suau, per a motor asíncron trifàsic de rotor de gàbia d'esquirol de 7,5 kW, d'intensitat nominal 15 A, amb tecnologia de doble CPU de control, basada en mòduls de tiristors d'alta potència, model NJR2-7.5D "CHINT ELECTRICS", amb display de cristall líquid (LCD) amb diàleg home-màquina, visualització de la tensió i corrent de servei i visualització i memorització del nom i codi d'error, amb sis modes d'arrencada i múltiples funcions de protecció, de 145x268x190 mm. Totalment muntat, connexionat i provat.
Inclou: Muntatge i connexionat de l'element.
Criteri d'amidament de projecte: Nombre d'unitats previstes, segons documentació gràfica de Projecte.
Criteri de mesura d'obra: Es mesurarà el nombre d'unitats realment executades segons especificacions de Projecte.

| Codi | Ut | Descripció | Rendiment | Preu | Import |
|---|---|---|---|---|---|
| mt35amc175va | U | Engegador suau, per a motor asíncron trifàsic de rotor de gàbia d'esquirol de 7,5 kW, d'intensitat nominal 15 A, amb tecnologia de doble CPU de control, basada en mòduls de tiristors d'alta potència, model NJR2-7.5D "CHINT ELECTRICS", amb display de cristall líquid (LCD) amb diàleg home-màquina, visualització de la tensió i corrent de servei i visualització i memorització del nom i codi d'error, amb sis modes d'arrencada i múltiples funcions de protecció, de 145x268x190 mm. (material) | 1 | 455 | 455.000 |
| mo003 | h | Oficial 1ª electricista. (mà d'obra) | 0.643 | 29.34 | 18.866 |
| % | % | Costos directes complementaris | 2 % | 473.866 | 9.477 |
|  |  | Costos directes |  |  | 483.343 |

## Recursos

**mt35amc175va** U Engegador suau, per a motor asíncron trifàsic de rotor de gàbia d'esquirol de 7,5 kW
Dades tècniques: Cost energètic 469.643 MJ; Emissió de CO2 24.739 kg
Residus:
- embalatge: re150101 Envasos de paper i cartró. (component de residu); rendiment 0.038 kg; Codi LER 15 01 01; Massa de l'element 1 kg; Volum 0.001333 m3
