# Contactor

- Propietat de l'arxiu: CYPE Ingenieros S.A.
- Format: FIEBDC-3/2016
- Programa: Generador de preus de la construcció. CYPE Ingenieros, S.A.
- Data: 04/07/2024
- Divisa: EUR
- Costos indirectes: 3 %
- IVA: 21 %

## I Instal·lacions

### IE Elèctriques

#### IEX Aparellatge

**IEX235** U Contactor.
Contactor de 3 contactes principals NO i un contacte auxiliar NO, per a motor de 5,5 kW, d'intensitat nominal 12 A i tensió de bobina 24 V, model NC1-3-12-10-24 "CHINT ELECTRICS". Totalment muntat, connexionat i provat.
Inclou: Muntatge i connexionat de l'element.
Criteri d'amidament de projecte: Nombre d'unitats previstes, segons documentació gràfica de Projecte.
Criteri de mesura d'obra: Es mesurarà el nombre d'unitats realment executades segons especificacions de Projecte.

| Codi | Ut | Descripció | Rendiment | Preu | Import |
|---|---|---|---|---|---|
| mt35amc600ua | U | Contactor de 3 contactes principals NO i un contacte auxiliar NO, per a motor de 5,5 kW, d'intensitat nominal 12 A i tensió de bobina 24 V, model NC1-3-12-10-24 "CHINT ELECTRICS". (material) | 1 | 40.3 | 40.300 |
| mo003 | h | Oficial 1ª electricista. (mà d'obra) | 0.45 | 29.34 | 13.203 |
| % | % | Costos directes complementaris | 2 % | 53.503 | 1.070 |
|  |  | Costos directes |  |  | 54.573 |

## Recursos

**mt35amc600ua** U Contactor de 3 contactes principals NO i un contacte auxiliar NO
Dades tècniques: Cost energètic 18.803 MJ; Emissió de CO2 1.016 kg
Residus:
- embalatge: re150101 Envasos de paper i cartró. (component de residu); rendiment 0.033 kg; Codi LER 15 01 01; Massa de l'element 1 kg; Volum 0.001333 m3
