# Fusible cilíndric

- Propietat de l'arxiu: CYPE Ingenieros S.A.
- Format: FIEBDC-3/2016
- Programa: Generador de preus de la construcció. CYPE Ingenieros, S.A.
- Data: 04/07/2024
- Divisa: EUR
- Costos indirectes: 3 %
- IVA: 21 %

## I Instal·lacions

### IE Elèctriques

#### IEX Aparellatge

**IEX300** U Fusible cilíndric.
Conjunt fusible "CHINT ELECTRICS", format per fusible cilíndric, corba gG, intensitat nominal 2 A, poder de tall 100 kA, grandària 8,5x31,5 mm, model RT29-16/gG/2 i base modular per a fusibles cilíndrics, unipolar (1P), intensitat nominal 32 A, model WS18-1/32. Totalment muntat, connexionat i provat.
Inclou: Muntatge i connexionat de l'element.
Criteri d'amidament de projecte: Nombre d'unitats previstes, segons documentació gràfica de Projecte.
Criteri de mesura d'obra: Es mesurarà el nombre d'unitats realment executades segons especificacions de Projecte.

| Codi | Ut | Descripció | Rendiment | Preu | Import |
|---|---|---|---|---|---|
| mt35amc800eaa | U | Fusible cilíndric, corba gG, intensitat nominal 2 A, poder de tall 100 kA, grandària 8,5x31,5 mm, model RT29-16/gG/2 "CHINT ELECTRICS", segons UNE-EN 60269-1. (material) | 1 | 0.68 | 0.680 |
| mt35amc810j | U | Base modular per a fusibles cilíndrics, unipolar (1P), intensitat nominal 32 A, model WS18-1/32 "CHINT ELECTRICS", segons UNE-EN 60269-1. (material) | 1 | 4.4 | 4.400 |
| mo003 | h | Oficial 1ª electricista. (mà d'obra) | 0.257 | 29.34 | 7.540 |
| % | % | Costos directes complementaris | 2 % | 12.620 | 0.252 |
|  |  | Costos directes |  |  | 12.872 |

## Recursos

**mt35amc800eaa** U Fusible cilíndric
Dades tècniques: Cost energètic 9.410 MJ; Emissió de CO2 0.521 kg
Residus:
- embalatge: re150101 Envasos de paper i cartró. (component de residu); rendiment 0.032 kg; Codi LER 15 01 01; Massa de l'element 1 kg; Volum 0.001333 m3

**mt35amc810j** U Base modular per a fusibles cilíndrics
Dades tècniques: Cost energètic 11.288 MJ; Emissió de CO2 0.620 kg
Residus:
- embalatge: re150101 Envasos de paper i cartró; rendiment 0.032 kg
