# Fusible de ganivetes

- Propietat de l'arxiu: CYPE Ingenieros S.A.
- Format: FIEBDC-3/2016
- Programa: Generador de preus de la construcció. CYPE Ingenieros, S.A.
- Data: 04/07/2024
- Divisa: EUR
- Costos indirectes: 3 %
- IVA: 21 %

## I Instal·lacions

### IE Elèctriques

#### IEX Aparellatge

**IEX305** U Fusible de ganivetes.
Conjunt fusible "CHINT ELECTRICS", format per fusible de ganivetes, tipus gG, intensitat nominal 4 A, poder de tall 120 kA, mida T00, model RT36-00/gG/4 i base per a fusible de ganivetes, unipolar (1P), intensitat nominal 160 A, model BRT36/00. Totalment muntat, connexionat i provat.
Inclou: Muntatge i connexionat de l'element.
Criteri d'amidament de projecte: Nombre d'unitats previstes, segons documentació gràfica de Projecte.
Criteri de mesura d'obra: Es mesurarà el nombre d'unitats realment executades segons especificacions de Projecte.

| Codi | Ut | Descripció | Rendiment | Preu | Import |
|---|---|---|---|---|---|
| mt35amc820gaa | U | Fusible de ganivetes, tipus gG, intensitat nominal 4 A, poder de tall 120 kA, mida T00, model RT36-00/gG/4 "CHINT ELECTRICS", segons UNE-EN 60269-1. (material) | 1 | 6 | 6.000 |
| mt35amc830fa | U | Base per a fusible de ganivetes, unipolar (1P), intensitat nominal 160 A, model BRT36/00 "CHINT ELECTRICS", segons UNE-EN 60269-1. (material) | 1 | 6.88 | 6.880 |
| mo003 | h | Oficial 1ª electricista. (mà d'obra) | 0.257 | 29.34 | 7.540 |
| % | % | Costos directes complementaris | 2 % | 20.420 | 0.408 |
|  |  | Costos directes |  |  | 20.828 |

## Recursos

**mt35amc820gaa** U Fusible de ganivetes
Dades tècniques: Cost energètic 9.410 MJ; Emissió de CO2 0.521 kg
Residus:
- embalatge: re150101 Envasos de paper i cartró. (component de residu); rendiment 0.032 kg; Codi LER 15 01 01; Massa de l'element 1 kg; Volum 0.001333 m3

**mt35amc830fa** U Base per a fusible de ganivetes
Dades tècniques: Cost energètic 9.410 MJ; Emissió de CO2 0.521 kg
Residus:
- embalatge: re150101 Envasos de paper i cartró; rendiment 0.032 kg
