# Pinta de connexió

- Propietat de l'arxiu: CYPE Ingenieros S.A.
- Format: FIEBDC-3/2016
- Programa: Generador de preus de la construcció. CYPE Ingenieros, S.A.
- Data: 04/07/2024
- Divisa: EUR
- Costos indirectes: 3 %
- IVA: 21 %

## I Instal·lacions

### IE Elèctriques

#### IEX Aparellatge

**IEX450** m Pinta de connexió.
Pinta de connexió d'interruptors automàtics i diferencials modulars, amb connexions de tipus pin, unipolar (1P), de 63 A d'intensitat nominal, 16 mm² de secció, model BB101-63 "CHINT ELECTRICS". Totalment muntat.
Inclou: Col·locació i connexionat de l'element.
Criteri d'amidament de projecte: Longitud mesurada segons documentació gràfica de Projecte.
Criteri de mesura d'obra: Es mesurarà la longitud realment executada segons especificacions de Projecte.

| Codi | Ut | Descripció | Rendiment | Preu | Import |
|---|---|---|---|---|---|
| mt35amc980ia | m | Pinta de connexió d'interruptors automàtics i diferencials modulars, amb connexions de tipus pin, unipolar (1P), de 63 A d'intensitat nominal, 16 mm² de secció, model BB101-63 "CHINT ELECTRICS". (material) | 1 | 25 | 25.000 |
| mo003 | h | Oficial 1ª electricista. (mà d'obra) | 0.129 | 29.34 | 3.785 |
| % | % | Costos directes complementaris | 2 % | 28.785 | 0.576 |
|  |  | Costos directes |  |  | 29.361 |
